# Sellado de junta de construcción, con espuma intumescente. Sistema "PROMAT"

- Propiedad del archivo: CYPE INGENIEROS, S.A.
- Formato: FIEBDC-3/2002
- Divisa: EUR
- Costes indirectos: 3.00 %
- IVA: 21.00 %

## I Instalaciones

### IO Contra incendios

#### IOU Protección pasiva contra incendios: juntas

**IOU042** m Sellado de junta de construcción, con espuma intumescente. Sistema "PROMAT".
Sellado de junta de construcción vertical en muro, con una anchura media de junta de 6 mm y una profundidad media de 150 mm, para protección pasiva contra incendios y garantizar la resistencia al fuego EI 90, según UNE-EN 1366-4, con espuma intumescente, Promafoam "PROMAT".
Incluye: Limpieza y preparación de la junta. Humedecido del soporte. Aplicación de la espuma. Eliminación del material de sellado sobrante. Limpieza final.
Criterio de medición de proyecto: Longitud medida según documentación gráfica de Proyecto.
Criterio de medición de obra: Se medirá la longitud realmente ejecutada según especificaciones de Proyecto.

| Código | Ud | Descripción | Rendimiento | Precio | Importe |
|---|---|---|---|---|---|
| mt41php060a | Ud | Cartucho de 750 ml de espuma intumescente, Promafoam "PROMAT", para sellado de penetraciones. (material) | 0.036 | 20.13 | 0.72 |
| mo113 | h | Peón ordinario construcción. (mano de obra) | 0.080 | 21.69 | 1.74 |
| % | % | Costes directos complementarios | 2 % | 2.46 | 0.05 |
|  |  | Costes directos |  |  | 2.51 |
