# Trasdosado directo de placas de silicato cálcico. Sistema "PROMAT"

- Propiedad del archivo: CYPE INGENIEROS, S.A.
- Formato: FIEBDC-3/2002
- Divisa: EUR
- Costes indirectos: 3.00 %
- IVA: 21.00 %

## R Revestimientos y trasdosados

### RR Trasdosados

#### RRS De placas de silicato cálcico

**RRS006** m² Trasdosado directo de placas de silicato cálcico. Sistema "PROMAT".
Trasdosado directo, con resistencia al fuego EI 120, según UNE-EN 1364-1, sistema Promatect-100X "PROMAT", de 27 mm de espesor total, formado por placa de silicato cálcico tipo cortafuego de 12 mm de espesor, recibida directamente sobre el paramento vertical con pasta de agarre y fijaciones mecánicas. Incluso tornillería para la fijación de las placas; pasta para el tratamiento de juntas y masilla intumescente Promaseal-A "PROMAT".
Criterio de valoración económica: El precio incluye la resolución de encuentros y puntos singulares.
Incluye: Replanteo y trazado en el forjado inferior y en el superior de la línea de paramento acabado. Colocación sucesiva en el paramento de las pelladas de pasta de agarre correspondientes a cada una de las placas. Corte de las placas. Colocación sucesiva e independiente de cada una de las placas mediante pañeado. Fijación de las placas. Replanteo de las cajas para alojamiento de mecanismos eléctricos y de paso de instalaciones, y posterior perforación de las placas. Tratamiento de juntas.
Criterio de medición de proyecto: Superficie medida según documentación gráfica de Proyecto, sin duplicar esquinas ni encuentros.
Criterio de medición de obra: Se medirá la superficie realmente ejecutada según especificaciones de Proyecto, sin duplicar esquinas ni encuentros.

| Código | Ud | Descripción | Rendimiento | Precio | Importe |
|---|---|---|---|---|---|
| mt12plo010pd | m² | Placa de silicato cálcico Promatect-100X "PROMAT", de 1200x2000 mm y 12 mm de espesor, con los bordes longitudinales afinados. (material) | 1.050 | 15.45 | 16.22 |
| mt12psg220 | Ud | Fijación compuesta por taco y tornillo 5x27. (material) | 11.000 | 0.06 | 0.66 |
| mt12ppo010d | kg | Pasta de juntas "PROMAT". (material) | 0.250 | 1.73 | 0.43 |
| mt41php030a | Ud | Cartucho de 310 ml de masilla intumescente monocomponente, a base de resinas acrílicas, con propiedades ignífugas, Promaseal-A "PROMAT", color blanco, Euroclase D-s2, d0 de reacción al fuego, según UNE-EN 13501-1, apta para ser pintada, clase Y1, según EOTA TR024. (material) | 0.200 | 7.13 | 1.43 |
| op00fre010 |  | Fresadora. | 1.000 | 0.00 | 0.00 |
| op00sie010 |  | Sierra de calar. | 1.000 | 0.00 | 0.00 |
| mo053 | h | Oficial 1ª montador de prefabricados interiores. (mano de obra) | 0.470 | 23.74 | 11.16 |
| mo100 | h | Ayudante montador de prefabricados interiores. (mano de obra) | 0.470 | 21.94 | 10.31 |
| % | % | Costes directos complementarios | 2 % | 40.21 | 0.80 |
|  |  | Costes directos |  |  | 41.01 |
