# Sellado de junta de construcción, con masilla intumescente. Sistema "PROMAT"

- Propiedad del archivo: CYPE Ingenieros S.A.
- Formato: FIEBDC-3/2016
- Programa: Generador de precios de la construcción. CYPE Ingenieros, S.A.
- Fecha: 23/05/2025
- Divisa: EUR
- Costes indirectos: 3 %
- IVA: 21 %

## I Instalaciones

### IO Contra incendios

#### IOU Protección pasiva contra incendios: juntas

**IOU032** m Sellado de junta de construcción, con masilla intumescente. Sistema "PROMAT".
Sellado de junta de construcción, vertical, en muro, con una anchura media de junta de 10 mm, para protección pasiva contra incendios y garantizar la resistencia al fuego EI 120, según UNE-EN 1366-4, con panel rígido de lana mineral, según UNE-EN 13162, de 50 mm de espesor como material de relleno, recubierto por ambas caras con una capa de 10 mm de espesor de masilla intumescente monocomponente, a base de resinas acrílicas, con propiedades ignífugas, Promaseal-A "PROMAT", color blanco, Euroclase D-s2, d0 de reacción al fuego, según UNE-EN 13501-1, apta para ser pintada.
Incluye: Limpieza y preparación de la junta. Inserción del material de relleno. Aplicación de la masilla intumescente. Alisado con espátula. Limpieza final.
Criterio de medición de proyecto: Longitud medida según documentación gráfica de Proyecto.
Criterio de medición de obra: Se medirá la longitud realmente ejecutada según especificaciones de Proyecto.

| Código | Ud | Descripción | Rendimiento | Precio | Importe |
|---|---|---|---|---|---|
| mt16lra010c | m² | Panel rígido de lana mineral, según UNE-EN 13162, no revestido, de 50 mm de espesor, resistencia térmica 1,4 m²K/W, conductividad térmica 0,035 W/(mK), Euroclase A1 de reacción al fuego según UNE-EN 13501-1, capacidad de absorción de agua a corto plazo <=1 kg/m² y factor de resistencia a la difusión del vapor de agua 1. (material) | 0.052 | 16.97 | 0.882 |
| mt41php030a | Ud | Cartucho de 310 ml de masilla intumescente monocomponente, a base de resinas acrílicas, con propiedades ignífugas, Promaseal-A "PROMAT", color blanco, Euroclase D-s2, d0 de reacción al fuego, según UNE-EN 13501-1, apta para ser pintada, clase Y1, según EOTA TR024. (material) | 0.645 | 7.13 | 4.599 |
| mo020 | h | Oficial 1ª construcción. (mano de obra) | 0.16 | 23.1 | 3.696 |
| mo113 | h | Peón ordinario construcción. (mano de obra) | 0.16 | 21.69 | 3.470 |
| % | % | Costes directos complementarios | 2 % | 12.647 | 0.253 |
|  |  | Costes directos |  |  | 12.900 |

Residuos:
- colocación: mt16lra010c; factor de residuo 0.024
- colocación: mt41php030a; factor de residuo 0.055

## Recursos

**mt16lra010c** m² Panel rígido de lana mineral
Datos técnicos: Coste energético 350.034 MJ; Emisión de CO2 9.164 kg; Código LER 17 06 04; Masa del elemento 6 kg; Volumen 0.01 m3
Residuos:
- embalaje: re170203 Plástico. (componente de residuo); rendimiento 0.034 kg; Código LER 17 02 03; Masa del elemento 1 kg; Volumen 0.001667 m3

**mt41php030a** Ud Cartucho de 310 ml de masilla intumescente monocomponente
Datos técnicos: Coste energético 38.516 MJ; Emisión de CO2 1.612 kg; Código LER 17 09 04; Masa del elemento 0.496 kg; Volumen 0.000331 m3
Residuos:
- embalaje: re170203 Plástico; rendimiento 0.1 kg
