# Protección pasiva contra incendios de elemento estructural reforzado con fibra de carbono, con placas de silicato cálcico. Sistema "PROMAT"

- Propiedad del archivo: CYPE Ingenieros S.A.
- Formato: FIEBDC-3/2016
- Programa: Generador de precios de la construcción. CYPE Ingenieros, S.A.
- Fecha: 23/05/2025
- Divisa: EUR
- Costes indirectos: 3 %
- IVA: 21 %

## I Instalaciones

### IO Contra incendios

#### IOR Protección pasiva contra incendios: estructuras

**IOR102** m² Protección pasiva contra incendios de elemento estructural reforzado con fibra de carbono, con placas de silicato cálcico. Sistema "PROMAT".
Protección pasiva contra incendios de vigueta reforzada con hoja de fibra de carbono Drizoro Wrap "DRIZORO", con placas de silicato cálcico Promatect-AD "PROMAT", de 1200x2500 mm y 50 mm de espesor, con los bordes cuadrados, para protección pasiva contra incendios y garantizar la resistencia al fuego EI 120, según UNE-EN 1365-2. Incluso tornillería para la fijación de las placas, placa de silicato cálcico Promatect-H "PROMAT" para la protección del refuerzo y adhesivo K84 "PROMAT", para el sellado de juntas.
Criterio de valoración económica: El precio no incluye el refuerzo de fibra de carbono.
Incluye: Protección del refuerzo. Corte de las placas. Fijación de las placas. Sellado de juntas.
Criterio de medición de proyecto: Superficie medida según documentación gráfica de Proyecto.
Criterio de medición de obra: Se medirá la superficie realmente ejecutada según especificaciones de Proyecto.

| Código | Ud | Descripción | Rendimiento | Precio | Importe |
|---|---|---|---|---|---|
| mt12plo030a | m² | Placa de silicato cálcico Promatect-H "PROMAT", de 1200x2500 mm y 10 mm de espesor, con los bordes cuadrados, Euroclase A1 de reacción al fuego, según UNE-EN 13501-1, apta para ser revestida. (material) | 1 | 25.28 | 25.280 |
| mt12plo020a | m² | Placa de silicato cálcico Promatect-AD "PROMAT", de 1200x2500 mm y 50 mm de espesor, con los bordes cuadrados, Euroclase A1 de reacción al fuego, según UNE-EN 13501-1, apta para ser revestida. (material) | 2.05 | 63.2 | 129.560 |
| mt12ppo020a | kg | Adhesivo a base de silicato cálcico en emulsión acuosa, K84 "PROMAT". (material) | 0.25 | 4.89 | 1.223 |
| mt12psg081f | Ud | Tornillo autoperforante 3,9x55 mm. (material) | 4 | 0.02 | 0.080 |
| mt12psg081g | Ud | Tornillo autoperforante 4,2x70 mm. (material) | 8 | 0.04 | 0.320 |
| mo011 | h | Oficial 1ª montador. (mano de obra) | 0.649 | 23.74 | 15.407 |
| mo080 | h | Ayudante montador. (mano de obra) | 0.649 | 21.94 | 14.239 |
| % | % | Costes directos complementarios | 2 % | 186.109 | 3.722 |
|  |  | Costes directos |  |  | 189.831 |

Residuos:
- colocación: mt12plo030a; factor de residuo 0.0242916
- colocación: mt12plo020a; factor de residuo 0.024
- colocación: mt12psg081f Tornillo autoperforante 3,9x55 mm; factor de residuo 0.00518519
- colocación: mt12psg081g Tornillo autoperforante 4,2x70 mm; factor de residuo 0.00515152

## Recursos

**mt12plo030a** m² Placa de silicato cálcico Promatect-H "PROMAT"
Datos técnicos: Coste energético 156.824 MJ; Emisión de CO2 8.329 kg; Código LER 17 09 04; Masa del elemento 14.6 kg; Volumen 0.009733 m3
Residuos:
- embalaje: re170203 Plástico. (componente de residuo); rendimiento 0.032 kg; Código LER 17 02 03; Masa del elemento 1 kg; Volumen 0.001667 m3

**mt12plo020a** m² Placa de silicato cálcico Promatect-AD "PROMAT"
Datos técnicos: Coste energético 551.960 MJ; Emisión de CO2 36.294 kg; Código LER 17 09 04; Masa del elemento 26 kg; Volumen 0.017333 m3
Residuos:
- embalaje: re170203 Plástico; rendimiento 0.032 kg

**mt12psg081f** Ud Tornillo autoperforante 3,9x55 mm
Datos técnicos: Coste energético 0.039 MJ; Emisión de CO2 0.002 kg; Código LER 17 04 05; Masa del elemento 0.0027 kg; Volumen 0.000001 m3
Residuos:
- embalaje: re150101 Envases de papel y cartón. (componente de residuo); rendimiento 0.001 kg; Código LER 15 01 01; Masa del elemento 1 kg; Volumen 0.001333 m3

**mt12psg081g** Ud Tornillo autoperforante 4,2x70 mm
Datos técnicos: Coste energético 0.047 MJ; Emisión de CO2 0.003 kg; Código LER 17 04 05; Masa del elemento 0.0033 kg; Volumen 0.000002 m3
Residuos:
- embalaje: re150101 Envases de papel y cartón; rendimiento 0.001 kg
